# Leistungsbeschreibung (GAEB DA 2000 1.1, DA81)
Projekt: V900270
Währung: EUR
Auftraggeber: Wittenauer GmbH · Am Fuchsgraben 2a · 77880 Sasbach, ITTEN
Erstellt mit: IN-FORM PROfessional, 15.01.2026

## V900270 Roof PIN
Datum: 19.12.2025

**1.1**
Roof-PIN Typ A - Aufständerung auf Beton mit Bitumen
Roof-PIN, Typ PIN-A-B-BI
für Dachaufständerungen mit europäischer technischer Zulassung (ETA-24/0836)

Höhe: xx mm passend zur trittfesten Dämmung
Fußplatte (Stahl verzinkt): 150 x 150 x 4 mm,
abweichend der standardisierten ETA-Zulassung nach stat. Erfordernis modifizierbar,

inkl. Befestiger nach Statik auf Beton C20/25,
PIN-Kopf mit thermischer Volltrennung B1,
Spezialdichtung,
Dichtteller V2A angepresst mit Sechskantschraube M 12x90 (V2A) und U-Scheibe (V2A),
Anzugsmoment: 50 KN

Bezugsquelle:
Fa. Wittenauer GmbH
Am Fuchsgraben 2a
77880 Sasbach
Tel. +49 7841 6218-21
Mail: info@roof-pin.com

Bitumenvoranstrich, Dampfsperre und trittfeste Wärmedämmung wird in gesonderter LV-Position aufgeführt.
Menge: 1,000 St.
