# Specification (GAEB DA 2000 1.1, DA81)
Project: V900267
Currency: EUR
Client: Wittenauer GmbH · Am Fuchsgraben 2a · 77880 Sasbach, ITTEN
Written by: IN-FORM PROfessional, 15.01.2026

## V900267 specification text
Date: 19.12.2025

**1.1**
Roof-PIN Type A - elevation on wood with roofing membrane
Roof-PIN, Typ PIN-A-H-DF
with European Technical Approval (ETA-24/0836)

mounting plate (galvanized steel):
ca. 200 x 200 x 3 mm
assembled on a wooden support shell
special seal,
sealing plate V2A pressed to the foil with a hexagon screw M 12x90 (V2A) and a washer (V2A), Tightening torque: 50 Nm

source of supply:
Wittenauer GmbH
Am Fuchsgraben 2a
77880 Sasbach
Tel. +49 7841 6218-21
Mail: info@roof-pin.com
Quantity: 1.000 St.
