# Specification (GAEB DA 2000 1.1, DA81)
Project: V900265
Currency: EUR
Client: Wittenauer GmbH · Am Fuchsgraben 2a · 77880 Sasbach, ITTEN
Written by: IN-FORM PROfessional, 15.01.2026

## V900265 specification text
Date: 19.12.2025

**1.1**
Roof-PIN Type A - elevation on concrete with roofing membrane
Roof-PIN, Typ PIN-A-B-DF
with European Technical Approval (ETA-24/0836)

Height: xx mm assembled to the required insulation
mounting plate (galvanized steel):
ca. 150 x 150 x 4 mm
the standardized ETA approval can be modified according to statistical requirements,
incl. mounting material according to statics on concrete C20/25,
PIN-head mit complete thermal separation B1, special seal, sealing plate V2A pressed to the foil with a hexagon screw M 12x90 (V2A) and a washer (V2A), Tightening torque: 50 Nm

source of supply:
Wittenauer GmbH
Am Fuchsgraben 2a
77880 Sasbach
Tel. +49 7841 6218-21
Mail: info@roof-pin.com

Bituminous primer, vapor barrier and thermal insulation have to be listed in a separate item.
Quantity: 1.000 St.
